# Dacharbeiten
Angebotsaufforderung (GAEB 90, DA83)
Währung: EUR

## Dacharbeiten
Datum: 28.03.25

*Hinweis*
BAUVORHABEN

Essen, Schnurstr. 2,4,6
Wichtiger Hinweis zum Ausführungszeitraum!!!

Beginn:  04.08.2025
Fertigstellung:  07.11.2025

3 Häuser in 1 Block
3-geschossig (EG,1.OG,DG mit Wohnung und Speicher)
2-Spänner (1-Spänner im DG)
15 Mieteinheiten

Die Arbeiten finden in einem Bauabschnitt statt.

Durchzuführende Arbeiten gesamt:

- Gerüstbau
- Wärmedämmfassade
- Satteldacherneuerung
- Fenstererneuerung
- Erneuerung WE-Türen im Treppenhaus
- Erneuerung der Haustüren
- Einbau T30-Türen in Keller und Dachgeschoss
- Briefkastenanlagen außen
- Rückbau Kellerhälse
- Errichtung von Vorsatzbalkonen
- Elektroarbeiten
- Einbau Videosprechanlage
- Maurerarbeiten Treppenhaus, Balkontürdurchbrüche,
Türöffnungen schliessen
- Heizungsarbeiten vor Balkontürdurchbrüchen
- Vordachmontage
- Treppenhausanstrich inkl. Keller
- Umgestaltung Außenanlage

Die Arbeiten diverser Gewerke werden entsprechend vor
oder nach der Gerüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 01 Abbruch- u. Demontagearbeiten

#### Abschnitt 01.01 Abbruch- u. Demontagearbeiten

**01.01.0010 Dachfläche abdecken**
Vorh. Dacheindeckung einschl. Firste
und Grate, Formteile, Dachfenster,
Dachhaken, Dachleitern, Steigtritte,
Laufroste, Dachlatten, etc.
aufnehmen, vom Dach schaffen,
laden, abfahren und nach den
abfallrechtlichen Bestimmungen
entsorgen, einschl. Kippgebühren.
Dachkonstruktion und Dachraum
säubern.

Der Schutttransport vom Dach darf
nur durch eine geschlossene
Schuttrutsche erfolgen. Alternativ ist
die Verwendung eines Autokrans und
einer Schuttmulde zulässig.
Beschädigte Grünflächen sind
instandzusetzen.
Menge: 680,000 m2

**01.01.0020 Alt-Antennen demontieren**
Vorhandene Antennen nach Absprache mit der örtlichen
Bauleitung des Auftraggebers demontieren,
herunterschaffen und nach den abfallrechtlichen
Bestimmungen entsorgen, einschl. Kippgebühren.
Menge: 3,000 St

**01.01.0030 Walzbleistreifen ausbauen, bis 35 cm**
Vorh. Walzbleistreifen in den
Bereichen, Wandanschluss,
Dachgauben  etc. in verschiedenen
Stärken, einschl. evtl. vorhandener
Kappleisten aufnehmen, vom Dach
schaffen, laden, abfahren und nach
den abfallrechtlichen Bestimmungen
entsorgen, einschl. Kippgebühren.

Zuschnittbreite: bis 35 cm
Menge: 80,000 m

**01.01.0040 Dachflächenfenster ausbauen, bis 1 m²**
Vorh. Dachflächenfenster einschl. evtl.
vorhandenem Eindeckrahmen lösen
und aufnehmen, vom Dach schaffen,
laden, abfahren und nach den
abfallrechtlichen Bestimmungen
entsorgen, einschl. Kippgebühren.

Größe: bis 1,00 m²
Menge: 6,000 St

**01.01.0050 Wohnraumfenster ausbauen, bis 2 m²**
Vorh. Wohnraumfenster einschl. evtl.
vorhandenem Eindeckrahmen lösen
und aufnehmen, vom Dach schaffen,
laden, abfahren und nach den
abfallrechtlichen Bestimmungen
entsorgen, einschl. Kippgebühren.

Größe: bis 2,00 m²
Menge: 2,000 St

**01.01.0060 Schiefereindeckung demontieren**
Schiefereindeckung von
Steildachflächen, Dachgauben,
Kaminen, etc. aufnehmen, einschl.
Trag- und Konterlattung,
Außenwinkel, Fensteranschlusswinkel
etc. vom Dach schaffen, laden,
abfahren und nach den
abfallrechtlichen Bestimmungen
entsorgen, einschl. Kippgebühren.
Dachkonstruktion säubern.
Menge: 50,000 m2

**01.01.0070 Unterspannbahn demontieren**
Unterspannbahn von
Steildachflächen, Dachgauben,
Kaminen, etc. abdecken, vom Dach
schaffen, laden, abfahren und nach
den abfallrechtlichen Bestimmungen
entsorgen, einschl. Kippgebühren.
Dachkonstruktion säubern.
Menge: 680,000 m2

**01.01.0080 Bitumen-Dacheindeckung abdecken**
Bitumen-Dacheindeckung von
Steildachflächen, Dachgauben,
Kaminen, etc. abdecken. Vorh. 2-3
lagige Bitumen-Dacheindeckung
einschl. An- und Abschlusswinkel
aufnehmen, vom Dachschaffen,
laden, abfahren und nach den
abfallrechtlichen Bestimmungen
entsorgen, einschl. Kippgebühren.
Dachkonstruktion säubern.
Menge: 100,000 m2

**01.01.0090 Zinkkehlen demontieren**
Kehlabdeckung aus Zink einschl. aller
Befestigungsmittel demontieren,
herunterschaffen und nach den
abfallrechtlichen Bestimmungen
entsorgen, einschl. Kippgebühren.

Das Altmaterial geht in den Besitz des
Auftragnehmers über. Der Wert ist bei
der Einheitspreisermittlung zu
berücksichtigen.
Menge: 70,000 m

**01.01.0100 Zink-Dachrinnen demontieren**
Zink-Dachrinnen aller Dimensionen
einschl. Rinneisen, Traufbleche,
Kopfstücke, Bögen etc. komplett
demontieren, herunterschaffen und
nach den abfallrechtlichen
Bestimmungen entsorgen, einschl.
Kippgebühren. Lose sitzende
Traufschalung ist nachzunageln.

Das Altmaterial geht in den Besitz des
Auftragnehmers über. Der Wert ist bei
der Einheitspreisermittlung zu
berücksichtigen.
Menge: 160,000 m

**01.01.0110 Zink-Fallrohre demontieren**
Zink-Fallrohre einschließlich der
Rohrschellen etc. komplett
demontieren, herunterschaffen und
nach den abfallrechtlichen
Bestimmungen entsorgen, einschl.
Kippgebühren.

Das Altmaterial geht in den Besitz des
Auftragnehmers über. Der Wert ist bei
der Einheitspreisermittlung zu
berücksichtigen.
Menge: 80,000 m

**01.01.0120 Fallrohre und Dachrinne aus PVC, Zulage zu Vorpositionen**
Fallrohre und Dachrinne aus PVC, Zulage zu
Vorpositionen, Demontage Rinne und Fallrohr
Menge: 240,000 m

**01.01.0130 Regenstandrohre demontieren**
Regenstandrohre aus Grauguss
einschließlich der Rohrschellen etc.
komplett demontieren,
herunterschaffen und nach den
abfallrechtlichen Bestimmungen
entsorgen, einschl. Kippgebühren.

Der Grundleitungsanschluss ist im
Erdreich freizulegen und für den
während der Bauzeit erforderlichen
provisorischen Anschluss der
Dachentwässerung vorzubereiten. Die
provisorische Dachentwässerung wird
entweder bauseits hergestellt oder ist
in separaten Positionen in diesem
Leistungsverzeichnis  beschrieben.

Das Altmaterial geht in den Besitz des
Auftragnehmers über. Der Wert ist bei
der Einheitspreisermittlung zu
berücksichtigen.
Menge: 10,000 m

**01.01.0140 Aufmauerung im Traufbereich abbrechen**
Zwischen den Sparren befindliche
Aufmauerung im Traufbereich
abbrechen. Abbruchmaterial
herunterschaffen und nach den
abfallrechtlichen Bestimmungen
entsorgen, einschl. Kippgebühren.
Menge: 6,000 m3

**01.01.0150 Trauf-, Ortgang- u. Kehlschalung demontieren**
Vorh. Dachschalung aufnehmen, vom
Dach schaffen, laden, abfahren und
nach den abfallrechtlichen
Bestimmungen entsorgen, einschl.
Kippgebühren.

Der Umfang der Demontage ist vor
Beginn der Arbeiten mit der örtlichen
Bauleitung des Auftraggebers
abzustimmen.

Bauteil: Traufe, Ortgang, Kehle
Menge: 100,000 m2

**01.01.0160 Keilbohle demontieren**
Vorh. Keilbohle aufnehmen, vom
Dach schaffen, laden, abfahren und
nach den abfallrechtlichen
Bestimmungen entsorgen, einschl.
Kippgebühren.

Der Umfang der Demontage ist vor
Beginn der Arbeiten mit der örtlichen
Bauleitung des Auftraggebers
abzustimmen.
Menge: 160,000 m

### Bereich 02 Dachdeckungsarbeiten

#### Abschnitt 02.01 Vorarbeiten, Holzarbeiten

**02.01.0010 Holzschalung säubern**
Säubern der nach Entfernen der
Dacheindeckung und
Wandverkleidung verbleibenden
Holzschalung mit geeignetem Gerät.

Diese Position ist nur nach
Abstimmung mit der örtlichen
Bauleitung des AG auszuführen.
Menge: 100,000 m2

**02.01.0020 Traufschalung herstellen**
Dachschalung Traufe als Unterlage
für Unterdächer, Unterdeckungen,
Wärmedämmungen, aus
gespundeten Brettern, technisch
getrocknet gem. DIN 68800-2, ohne
chemischen Holzschutz, herstellen
einschl. Material und fachgerechter
Befestigung.

Holzart:
Fichte/Tanne
Dicke:  >= 16 mm
Güteklasse:  II, DIN
68365

Gebrauchsklasse: 0, DIN
68800-1
Sortierklasse: S 10, DIN
4074-1
Holzfeuchte:  <= 18 %

Bei der Herstellung des
Dachlüberstandes ist zu beachten,
dass ggf. die Fassade bauseits mit
einem Wärmedämmverbundsystem,
Dämmstärke 14 - 18 cm, ausgestattet
wird. Die Abstimmung hierüber erfolgt
mit der örtlichen Bauleitung des AG.
Menge: 55,000 m2

**02.01.0030 Keilbohle liefern und montieren**
Keilbohle, technisch getrocknet gem.
DIN 68800-2, ohne chemischen
Holzschutz, liefern und fachgerecht
befestigen.

Holzart:
Fichte/Tanne
Querschnitt:  20/50 x 140
mm

Gebrauchsklasse: 0, DIN
68800-1
Sortierklasse: S 10, DIN
4074-1
Holzfeuchte:  <= 18 %
Menge: 170,000 m

**02.01.0040 Ortgangschalung herstellen**
Ortgangschalung herstellen und als
Unterbrett b= 25 cm, einseitig
gehobelt, technisch getrocknet gem.
DIN 68800-2, ohne chemischen
Holzschutz, anbringen, einschl.
Material und inkl. sämtlicher
Befestigungsteile.

Holzart:  Fichte/Tanne
Dicke :  >=16 mm
Güteklasse:  II, DIN 68365

Gebrauchsklasse: 0, DIN 68800-1
Sortierklasse:  S 10, DIN 4074-1
Holzfeuchte:  <= 18 %

Bei der Herstellung des
Giebelüberstandes ist zu beachten,
dass ggf. die Fassade bauseits mit
einem Wärmedämmverbundsystem,
Dämmstärke 14 - 18 cm, ausgestattet
wird. Die Abstimmung hierüber erfolgt
mit der örtlichen Bauleitung des AG.

Giebelüberstand ab fertiger
Putzkante:  20 cm
Menge: 40,000 m

**02.01.0050 Kehlschalung herstellen**
Dachschalung Kehle aus
gespundeten Brettern, technisch
getrocknet gem. DIN 68800-2, ohne
chemischen Holzschutz, als Unterlage
für Kehlbleche herstellen, einschl.
Material und fachgerechter
Befestigung.

Holzart:  Fichte/Tanne
Breite:  >= 260 mm je
Kehlseite
Dicke :  >= 18 mm
Güteklasse:  III, DIN 68365

Gebrauchsklasse: 0, DIN 68800-1
Sortierklasse:  S 10, DIN 4074-1
Holzfeuchte:  <= 18 %
Menge: 80,000 m

**02.01.0060 Sparren am Mauerwerk als Auflager**
Sparren am Mauerwerk als Auflager für die Dachlattung
und Dachsteine im Ortgangbereich mit dem Mauerwerk
verdübeln.
Letztes Auflager ist mehr als 300 mm entfernt.
Arbeiten erfolgen teilweise von den unteren
Dachflächen aus über.
Menge: 40,000 m

**02.01.0070 Kehlbohlen 40 x 140 mm längs auf die Konterlattung montieren**
Kehlbohlen 40 x 140 mm längs auf die Konterlattung
montieren inkl. Verschnitt als Auflager für die
Dachhaken.
Menge: 90,000 m

#### Abschnitt 02.02 Dachlattung

**02.02.0010 Konterlattung, 40 / 60 mm**
Dachfläche mit Konterlattung aus scharfkantigem,
technisch getrocknetem Bauschnittholz gem. DIN 68800-2,
ohne chemischen Holzschutz, parallel auf die Sparren
nageln, einschl. Material.

Holzart:  Fichte/Tanne
Querschnitt :  40 / 60 mm
Sortierklasse:  S 10, DIN 4074-1
Holzfeuchte:  <= 20 %
Menge: 710,000 m2

**02.02.0020 Befestigung der Konterlattung mit Doppelgewindeschrauben, Zulage**
Konterlattung mit
Doppelgewindeschrauben
wechselseitig im Winkel nach
Herstellervorgaben durch die
Aufdachdämmung bis in den Sparren,
als Zulage, befestigen.
Menge: 710,000 m2

**02.02.0030 Traglattung, 30 / 50 mm**
Dachfläche mit Traglattung aus
scharfkantigem, technisch
getrocknetem Bauschnittholz gem.
DIN 68800-2, ohne chemischen
Holzschutz, fluchtgerecht einlatten,
einschl. Material. Der Lattenabstand
ist gemäß den Empfehlungen des
Herstellers des Eindeckungsmaterials
für normalformatige Dachsteine, BxL
ca. 330 x 420 mm, einzuhalten.

Holzart:  Fichte/Tanne
Querschnitt :  30 / 50 mm
Sortierklasse:  S 10, DIN 4074-1
Holzfeuchte:  <= 20 %
Menge: 710,000 m2

**02.02.0040 Konterlattung Dachaufbauten, Lattenquerschnitt : 30 / 50 mm**
Stirn- und Seitenwandflächen der Dachgauben,
Kaminkopfwände etc. mit Konterlattung aus
scharfkantigem, technisch getrocknetem Bauschnittholz
gem. DIN 68800-2, ohne chemischen Holzschutz, parallel
auf die Gaubenpfosten nageln bzw. Mauerwerk dübeln,
einschl. Material.

Holzart:  Fichte/Tanne
Querschnitt :  30 / 50 mm
Sortierklasse:  S 10, DIN 4074-1
Holzfeuchte:  <= 20 %
Menge: 110,000 m2

#### Abschnitt 02.03 Eindeckung mit Betondachsteinen

**02.03.0010 Dachfläche mit Betondachsteinen eindecken; Climalife-Finkenberger**
Dachfläche mit durchgefärbten
geraden Betondachsteinen mit kleiner
Mittelwulst, gem. DIN EN 490/491, mit
Titanoxid beschichtet, hochliegendem
Seitenfalz, natur-matter Oberfläche,
auf vorhandene Lattung gemäß
aktueller Regeln für Dachdeckungen
des Deutschen
Dachdeckerhandwerkes eindecken,
einschl. Material. Schornsteine, Grate,
Kehlen und sonstige Anschlüsse wie
z.B. an Dachfenstern, Gauben
etc.sind handwerksgerecht
anzuarbeiten bzw.anzuscheren.

Fabrikat: Nelskamp, Schermbeck
Typ: Climalife Finkenberger
Pfanne
Steinformat: 340/420 mm (B/L)
Farbe: nach Wahl des AG. Die
Auswahl ist
 rechtzeitig (Lieferfristen)
vor Beginn der Arbeiten
 mit der örtlichen
Bauleitung des AG abzustimmen.
Menge: 710,000 m2

**02.03.0020 Dachfläche mit Sturmklammern sichern; Verlegeschema 1:3**
Dachfläche mit vom Systemhersteller
zugelassenen Sturmklammern aus
Edelstahl V2A für Betondachsteine
fachgerecht gem.
Windsogberechnung des Deutschen
Dachdeckerhandwerks befestigen,
einschl. Material.

Verlegeschema:  1:3

Die Erstellung und Dokumentation der
Windsogberechnung ist mit
einzukalkulieren und vor Beginn der
Arbeiten der örtlichen Bauleitung des
AG vorzulegen.

Abrechnungsgrundlage: Die gemäß
Windsogberechnung ermittelte
Dachfläche die im Verlegeschema 1:3
gesichert wurde.
Menge: 710,000 m2

**02.03.0030 Kunststoff-Sanitärlüfter liefern und einbauen**
Kunststoff-Sanitärlüfter mit
schlagregensicherer Haube,
Flexschlauch u. Reduzierstück,
passend zur Dacheindeckung, liefern
und als Zulage zur
Dachflächeneindeckung einbauen.

Der fachgerechte Anschluss an die
Folien innen und außen, sowie zum
Fallstang hin, sind in dieser Position
enthalten.

Das Einbauteil ist mit Edelstahl
V2A-Klammern dauerhaft zu sichern.
Menge: 6,000 St

**02.03.0040 First mit Firststeinen eindecken**
First mit Firststeinen, passend zur
Dacheindeckung, mörtellos gem.
aktueller Regeln für Dachdeckungen
des Deutschen
Dachdeckerhandwerkes und gem.
Herstellervorschrift verlegen, einschl.
Material.

Die Firsteindeckung besteht aus:
Firststeinen, Lüftungs-Firstelement,
Firstklammern und Schraubnägeln,
Firstlatte mit Firstlattenhalter.
Menge: 50,000 m

**02.03.0050 Anfang- bzw. Endfirste liefern und einbauen, Zulage**
Anfang- bzw. Endfirste passend zur
Firsteindeckung, als Zulage zur
Firsteindeckung, liefern und
montieren. Firstendscheiben aus
Kunststoff sind nicht zulässig.
Menge: 2,000 St

**02.03.0060 Ortgang mit Giebelsteinen eindecken**
Ortgang mit Giebelsteinen, passend
zur Dacheindeckung, liefern und gem.
aktueller Regeln für Dachdeckungen
des Deutschen
Dachdeckerhandwerkes und gem.
Herstellervorschrift eindecken.

Alle Ortgangsteine sind mit der
Unterkonstruktion mittels
Edelstahl-V2A-Schrauben dauerhaft
zu verbinden.
Menge: 40,000 m

**02.03.0070 Traufenzuluftelement liefern und montieren**
Traufenzuluftelement liefern und gem.
aktueller Regeln für Dachdeckungen
des Deutschen
Dachdeckerhandwerkes und gem.
Herstellervorschrift montieren.

Freier Lüftungsquerschnitt:  200
cm²/m
Menge: 90,000 m

**02.03.0080 Sicherheits-Dachhaken liefern und montieren, Typ B**
Sicherheits-Dachhaken, Typ B, nach
DIN EN 517 zum Einhängen von
Dachdeckerleitern und als
Anschlagpunkt für persönliche
Schutzausrüstung auf geneigten
Dächern passend zur
Dacheindeckung liefern und gemäß
aktueller Regeln für Dachdeckungen
des Deutschen
Dachdeckerhandwerkes und der
Herstellervorschriften montieren.

Es ist unaufgefordert nachzuweisen,
dass auch gemäß Herstellervorgaben
eine vierseitige Absicherung durch
den Sicherheitshaken gewährleistet
ist.

Die Position umfasst die Lieferung
und Montage in voller Leistung, inkl.
gegebenenfalls erforderlicher
Unterkonstruktionen oder alternativ
variabel zu montierender
Sicherheits-Dachhaken.

Anordnung nach DGUV Information
201-056 "Planungsgrundlagen von
Anschlageinrichtungen auf Dächern"
in Verbindung mit DIN 4426
"Einrichtungen zur Instandhaltung
baulicher Anlagen -
Sicherheitstechnische Anforderungen
an Arbeitsplätze und Verkehrswege -
Planung und Ausführung". Das
Typenblatt mit zugehöriger
CE-Kennzeichnung ist der örtlichen
Bauleitung des Auftraggebers
unmittelbar nach Einbau vorzulegen.

Unmittelbar nach der Montage sind je
Haus der örtlichen Bauleitung des
Auftraggebers zudem nachstehende
Herstellerunterlagen unaufgefordert
auszuhändigen:
- Aufbau- und Verwendungsanleitung
bzw. Gebrauchs-
  und Montageanleitung
- Sicherheitshinweise
- Sofern vom Hersteller vorgesehen
eine komplette und
  aussagekräftige
Montagedokumentation
Menge: 46,000 St

#### Abschnitt 02.04 Aufsparrendämmung

**02.04.0010 Luftdichtheitsschicht auf Sparren BauderVAP**
Luftdichtheitsschicht auf Sparren
BauderVAP

Dampfbremse aus PP Vlies mit
oberseitiger Polyolefinbeschichtung

Breite: 1,5 m
Länge: 50 m
Brandverhalten: Klasse E / B 2
sd-Wert > 10 m

liefern und lose mit ca. 10 cm Überdeckung auf der Sparrenkonstruktion
im oberen Überdeckungsbereich
mechanisch befestigt verlegen.

Nahtselbstklebende Längsüberlappung
durch Abziehen der Abdeckfolie
aktivieren.
Stoßbereiche sowie alle An- und
Abschlußbereiche strömungsdicht nach
DIN 4108 Teil 7, mit z.B. BauderTape
Klebebändern und/oder BauderColl
Klebemasse herstellen
Menge: 720,000 m2

**02.04.0020 Abklebung BauderTape für dampfbremsende Schicht**
Abklebung BauderTape
für dampfbremsende Schicht
zur Verklebung von Überlappungen und
Details liefern und fachgerecht
verarbeiten.

Klebeband Breite 60mm, Länge 25m

Überlappungs- und Detailverklebung im
Bereich der luftdichten Schichten wie
z.B BauderLDS Vario NSK, BauderVap,
BauderTex und Bauder Dampfbremse 220
herstellen.

Außen- und Untergundtemperatur >= 5°C
Verarbeitung: Der Untergrund muss eben,
tragfähig, sauber, trocken, staub und
fettfrei sowie frostfrei sein.
Ggf. Klebetests durchführen.
Des weiteren muss der Untergrund frei
von vorstehenden, verletzenden Gegenständen sein. BauderTape mittig auf den
Überlappungsstoß ansetzen, rückseitiges
Abdeckband abziehen und Überlappung
Zug- und Faltenfrei überkleben.
In Eckbereichen ggf. mittels Zuschnitten
mehrere Streifen BauderTape verwenden um
kritische Bereich zu überdecken.
Menge: 520,000 m

**02.04.0030 Spezial Kartuschenkleber BauderColl**
Spezial Kartuschenkleber BauderColl
für dampfbremsende Schichten
zur Verklebung von Anschlüssen, Überlappungen und Details liefern.

Kartusche 310 ml

Anwendungsbereich, Lagerung und
Verarbeitung:

Überlappungsbereich und Detailverklebung
von luftdichten Schichten wie z.B.:

BauderLDS Vario NSK, BauderVap, BauderTex und
Bauder Dampfbremse 220 mittels BauderColl
herstellen.
Verarbeitungstemperatur ab + 5° C (Luft-
und Bauteiltemperatur)
Verarbeitung: Der Untergrund muss eben,
tragfähig, sauber, trocken, staub und
fettfrei sowie frostfrei sein.
Ggf. Klebetests durchführen und/oder
Untergrund mit geeignetem Haftgrund
vorbereiten. Des weiteren muss der
Untergrund frei von vorstehenden,
verletzenden Gegenständen sein.
BauderColl Klebemasse nahtlos als 8 bis
10 mm Raupe auf den Untergrund auftragen.
Vertiefungen sind durch Materialzugabe
auszugleichen. Die zu verklebende Bahn,
Dampfbremse, Unterdeckbahn usw. zugfrei
mit Entlastungsschlaufe und geringem
Anpressdruck ankleben. Darauf achten,
dass Kleberaupe nicht platt-gedrückt
wird.
Menge: 90,000 m

**02.04.0040 Aufsparrenwärmedämmung Bauder PIR SF160mm**
Aufsparrenwärmedämmung Bauder PIR SF160
auf Sparren

Polyiso-Hartschaumplatte (PIR), nach
DIN EN 13165, mit allgemein bauaufsichtlicher Zulassung Nr.: Z-23.15-1432.
Mit beidseitigen Deckschichten aus
Mineralvlies und oberseitig mit zusätzlich diffusionsoffener- blendfreier
Spezialbahn mit jeweils 10 cm Horizontal-
und Vertikalüberlappung, durchgehend
selbstklebend, sowie rechtwinkligem

Nut- und Federfalz
- Anwendungstyp: DAD
- Wärmeleitfähigkeitsstufe: WLS 023

Plattendicke: 160 mm

Funktion - Zusatzmaßnahme zur Eindeckung
nach den Regelwerken für Dachdeckungen
mit Dachziegeln und Dachsteinen - :
verklebte Unterdeckung
Menge: 710,000 m2

**02.04.0050 Aufsparrendämmung schneiden**
Aufsparrendämmung schneiden

Aufsparrendämmung an allen Dachdurchdringungen
schneiden und anpassen
Menge: 180,000 m

**02.04.0060 Dämmstoff Fuge ausschäumen**
Dämmstoff Fuge
ausschäumen

die erforderlichen Schnitte an der
BauderPIR - Dämmung im Bereich First,
Grat, Kehle, Durchdringungen sowie
An- und Abschlüsse etc.
mit PIR-Sprühschaum in voller Materialdicke fachgerecht vollfugig ausschäumen.
Menge: 180,000 m

**02.04.0070 Schnittkanten Aufsparrenwärmedämmung abkleben**
Schnittkanten Bauder Aufsparrenwärmedämmung mit
BauderTOP SDK abkleben.

Schnittkanten der Wärmedämmung an
der Grat-, First-, und Kantenausbildung
auf Gehrung zusammenschneiden, die
Schnittstelle mit PIR Sprühschaum
sorgfältig, vollfugig ausschäumen und
mit einem ca. 0,30 m breiten Kaltselbstklebestreifen BauderTOP SDK akleben.
Menge: 180,000 m

**02.04.0080 Dämmung der Mauerkrone, Wandstärke 31 - 40 cm**
Dämmung aus Mineralwolle, MW 032
nach DIN EN 13162 liefern und gem.
Herstellervorschrift und Zulassung auf
die Mauerkrone verlegen und
fachgerecht befestigen. Der
Dämmstoff muss zum Schutz gegen
Feuchteeinfluss während und nach
der Einbauphase  wasserabweisend
(hydrophobiert) ausgerüstet sein.

Wärmeleitfähigkeit: 0,032 W/ (m
. K)
Anwendungstyp: DAD
Dämmstoffdicke: 40 mm
Brandklasse: A1 nach DIN
EN 13501

Wandstärke:  31 - 40 cm
Menge: 40,000 m

**02.04.0090 Rohrdurchdringungen abdichten**
Rohrdurchdringungen mit
systemkonformem Spezialklebeband
auf Butyl-Kautschukbasis nach
Herstellervorschrift abdichten. einschl.
Material.
Menge: 6,000 St

**02.04.0100 Traufbohle (Schubbohle) 120x80:**
Traufbohle (Schubbohle) 120x80:
Anbringen von imprägnierten Holzbohlen, als
Traufbohlen bzw. Schubbohlen / Randbohlen zur Aufnahme
von Aufdachdämmsystemen, auf vorhandene Sparren sicher
befestigt.
Querschnitt:  120 x 80 mm
Menge: 90,000 m

**02.04.0110 Tropfblech liefern und montieren**
Tropfblech liefern und montieren

Tropfblech aus Zink im Traufbereich als Abschluss der
Aufsparrendämmung liefern und verlegen
Menge: 90,000 m

**02.04.0120 Lieferung und Einbau von Traufgittern**
Traufgitter:
Lieferung und Einbau von Traufgittern zur Absperrung
gegen Vogeleinflug an Traufe, Kehle und Ortgang;
Lüftungsquerschnitt max. 300 cm²/m
aus Hart-PVC
Typ:  Braas Traufgitter
Menge: 90,000 m

**02.04.0130 Unterspannung an Giebelüberständen**
Herstellung einer Unterspannung an
Giebelüberständen, durch Fixierung einer
diffusionsoffenen Unterspannbahn an
Konterlattung über Aufdachdämmung.
Zuschnitt 750mm sodass
Tauwasserbildungen an Tropfblech über
Schubholz abgeleitet wird.
Menge: 40,000 m

**02.04.0140 Traufverkleidung mit HPL Platten**
Traufverkleidung mit HPL Platten

Traufen im Bereich der Aufsparrendämmung mit HPL
Platten abdecken
Menge: 90,000 m

#### Abschnitt 02.05 Zimmererarbeiten, Schnurstr. 4

**02.05.0010 Abbruch abgewalmte Dachgaube, ca. 450 breit**
Wohnraum
Bestehende abgewalmte Dachgaube, ca. 450 breit inkl.
Fenster, Rinnen, Bitumendacheindeckung,
Schiefereindeckung, Unterkonstruktion, Innenverkleidung
etc. in kompletter Leistung abreissen, herunterschaffen
und im Container verladen.
Inkl. Entsorgung
Menge: 1,000 St

**02.05.0020 Abbruch abgewalmte Dachgaube, ca. 150 breit**
Speicher
Bestehende abgewalmte Dachgaube, ca. 150cm breit, inkl.
Fenster, Rinnen, Bitumendacheindeckung,
Schiefereindeckung, Unterkonstruktion etc. in
kompletter Leistung ersatzlos demontieren,
herunterschaffen und im Container verladen. Inkl.
Entsorgung.
Die Öffnung ist zimmermannsmäßig, zur Vorbereitung für
die Steildachdämmung und Neueindeckung, fachgerecht zu
schliessen.
Menge: 2,000 St

**02.05.0030 Abbruch abgewalmte Dachgaube, ca. 450 breit**
Speicher
Bestehende abgewalmte Dachgaube, ca. 450cm breit, inkl.
Fenster, Rinnen, Bitumendacheindeckung,
Schiefereindeckung, Unterkonstruktion etc. in
kompletter Leistung ersatzlos demontieren,
herunterschaffen und im Container verladen. Inkl.
Entsorgung.
Die Öffnung ist zimmermannsmäßig, zur Vorbereitung für
die Steildachdämmung und Neueindeckung, fachgerecht zu
schliessen.
Menge: 1,000 St

**02.05.0040 Abbruch abgewalmte Dachgaube, ca. 350 breit**
Speicher
Bestehende abgewalmte Dachgaube, ca. 350cm breit, inkl.
Fenster, Rinnen, Bitumendacheindeckung,
Schiefereindeckung, Unterkonstruktion etc. in
kompletter Leistung ersatzlos demontieren,
herunterschaffen und im Container verladen. Inkl.
Entsorgung.
Die Öffnung ist zimmermannsmäßig, zur Vorbereitung für
die Steildachdämmung und Neueindeckung, fachgerecht zu
schliessen.
Menge: 1,000 St

**02.05.0050 Neubau einer Dachgaube ca. 450 cm breit**
Abgewalmte Dachgaube ca. 4,50 Breit aus einer
zimmermannsmäßigen Holzrahmenkonstruktion anfertigen
und in der Dachfläche einbauen. Inkl. äußere
Verbretterung mit Rauhspundbrettern, im Gefachbereich,
in den Wangenseiten und in der Decke wird eine 160 mm
starke Wärmedämmung U - Wert 0,32 eingebaut. Von Innen
wird eine 15 mm
starke OSB Platte unter der Decke, auf den Wangenseiten
und auf der
Innenseite der Gaubenwand aufgebracht, so das hier die
Gipskartonplatten bauseits aufgeschraubt werden können.
Inkl. Kran zur Montagehilfe

Notwendigkeit der Erneuerung ist die Sicherstellung des
2. Rettungsweges durch Vergrößerung der Fenster auf
1,20 * 0,90m auf der Strassenseite.
Menge: 1,000 St

#### Abschnitt 02.06 Eindeckung mit Faserzementplatten

**02.06.0010 Vordeckung mechanisch befestigen**
Besandete Bitumenbahn mit
Glasvlies-Trägereinlage liefern und
gem. aktueller Regeln für
Dachdeckungen des Deutschen
Dachdeckerhandwerkes als
Vordeckung auf den Untergrund mit
mind. 80 mm Überlappung
mechanisch befestigen.

Oberfläche:  oben und unten
besandet
Dehnung:  >= 2 % nach DIN
EN 12311-1
Anwendungstype:  DZ/E4 V 13
Glasvlies  60 g/m²
Menge: 40,000 m2

**02.06.0020 Dachgauben mit Faserzement-Dachplatten**
Dachgauben mit Faserzement-Dachplatten mit
erforderlicher Höhenüberdeckung gemäß
aktueller Regeln für Dachdeckungen des Deutschen
Dachdeckerhandwerkes verlegen,
einschl. Material.

Format:  großformat
Oberfläche:  glatt
Farbe:  schwarz
Menge: 40,000 m2

**02.06.0030 PVC - Kantenprofil liefern und montieren**
PVC-Kantenwinkel mit
Schnittkantenüberdeckung liefern und
an Aussenecken und
Fensterlaibungen fachgerecht und
spannungsfrei gem.
Herstellervorschrift montieren. Der
obere Befestigungspunkt erfolgt als
Festpunkt. Alle übrigen erforderlichen
Befestigungen werden gleitend
ausgeführt.

Farbe: schwarz
Menge: 30,000 m

**02.06.0040 Titanzink-Fensterbänke liefern und montieren**
Fensterbänke aus Titanzink mit
hinterer Aufkantung und vorderer
Tropfkante sowie
Laibungsaufkantungen einschl.
Material herstellen und fachgerecht
und dicht im Gefälle einbauen. Die
Eckstöße von hinterer Aufkantung und
Laibungsaufkantung sind dicht zu
verlöten. Der Hohlraum zwischen
Unterkonstruktion und Zinkblech ist
mit Dämmmaterial aufzufüllen. Die
hintere Aufkantung ist sicher in die
untere Blendrahmennut des bauseits
montierten Fensters zu führen.

Metalldicke:  >= 0,8 mm
hintere Aufkantung: >= 25mm
Tropfkante:  >= 25 mm
Tropfkantenüberstand: ca. 40 mm
Gefälle:  5-8 %
Ausladung:  151 - 300 mm
Einzellängen: bis 1500 mm
Menge: 20,000 m

**02.06.0050 Fensterlaibung und-sturz mit Titanzink bekleiden; 151 - 300 mm**
Fensterlaibung und-sturz der Dachgauben mit
einem Kantprofil aus Titanzink mit Hilfe von
Halteprofilen aus verzinktem Stahl und
Einschubtaschen/F-Profilen
fachgerecht bekleiden, einschl.
Material. Die Einschubtasche / F-Profil
wird mit einem komprimiertem
Dichtband an den Blendrahmen des
bauseits montierten Fensters
angeschlossen.

Zuschnitt:  bis 151 - 300 mm
Metalldicke:  0,8 mm
Menge: 40,000 m

#### Abschnitt 02.07 Flachdachabdichtung Dachgauben

**02.07.0010 Bitumenvoranstrich Dachgauben**
Kaltverarbeitbaren Bitumenvoranstrich
auf Lösungsmittelbasis auf den
gereinigten Untergrund gem.
Herstellervorgaben streichen oder
spritzen und durchtrocknen lassen,
einschl. Material.

Verbrauch: gem. Herstellervorgaben
Menge: 50,000 m2

**02.07.0020 Dampfsperre mechanisch befestigen, Dachgauben**
Dampfsperre als kaltselbstklebende
Elastomerbitumen-Dampfsperrbahn
mit Aluminiumpolyesterkombination +
Glasvlies als Trägereinlage, oberseitig
mit Spezial-Aluminiumfolie, unterseitig
mit Kaltselbstklebemasse, liefern und
gem. Flachdachrichtline des
Deutschen Dachdeckerhandwerkes
und Verlegeanweisung des
Herstellers auf den Untergrund lose
verlegen und verdeckt mechanisch
befestigen. Im Bereich von An- und
Abschlüssen sowie
Dachdurchdringungen ist die Bahn
luftdicht anzuschließen.

Dicke: >= 4 mm
Dehnung: >= 2 % nach DIN EN
12311-1
sd-Wert: >= 1500 m
Menge: 50,000 m2

**02.07.0030 Flachdachdämmung liefern und einbauen; PIR, 160mm**
Flachdachdämmung aus einer
Polyisocyanurat-Hartschaumplatte
nach DIN EN 13165 mit Stufenfalz,
beidseitiger Deckschicht aus
Aluminium liefern und gem.
Herstellervorschrift und Zulassung auf
die Dampfbremse bzw. vorbereitete
Altabdichtung, untereinander
fugendicht gestoßen, mit
systemkonformem Kleber verlegen.

Wärmeleitfähigkeit: 0,023
Anwendungstyp: DAA
Plattendicke: 160 mm
Brandklasse: E nach DIN
EN 13501
Menge: 50,000 m2

**02.07.0040 Flachdachabdichtung Dachgauben, 1. Abdichtungslage**
1. Abdichtungslage als
kaltselbstklebende
Elastomerbitumenbahn mit
Glasgewebeeinlage, oberseitig foliiert,
unterseitig mit Kaltselbstklebemasse,
liefern und gem. Flachdachrichtlinie
des Deutschen
Dachdeckerhandwerkes und
Verlegeanweisung des Herstellers auf
die Dämmung verlegen. Im Bereich
von An- und Abschlüssen sowie
Dachdurchdringungen ist die Bahn
fachgerecht anzuschließen.

Eigenschaftsklasse: E1
Anwendungstype: DU
Materialgüte: PYE KTG
KSP 3
Dicke:  >= 3 mm
Dehnung:  >= 2 % nach
DIN 12311-1
Menge: 50,000 m2

**02.07.0050 Flachdachabdichtung Dachgauben, Oberlage; Standard**
Oberlage der Dachabdichtung als
Elastomerbitumen Schweißbahn mit
Polyestervlieseinlage, Oberseite mit
Naturschiefer, unterseitig
folienkaschiert, liefern und gem.
Flachdachrichtlinie des Deutschen
Dachdeckerhandwerkes und
Verlegeanweisung des Herstellers auf
die 1. Lage der Abdichtung
aufschweißen. Im Bereich  von An-
und Abschlüssen sowie
Dachdurchdringungen ist die Bahn
fachgerecht anzuschließen.

Eigenschaftsklasse: E1
Anwendungstype: DO
Materialgüte:  PYE PV 200
S5
Trägereinlage:
Polyestervlies 250 g/m²
Dicke:  > 5 mm
Kaltbiegeverhalten: <= 25° C
nach DIN EN 1109
Wärmestandfestigkeit: >= 100° C
nach DIN EN 1110
Maximale Zugkraft: >= 800 N /
50 mm nach DIN EN
  12311-1
Dehnung:  >= 35 %
nach DIN 12311-1
Menge: 50,000 m2

#### Abschnitt 02.08 Wandanschluss

**02.08.0010 Wand- und Kaminanschlüsse herstellen; Profilaluminium**
Abdichtung an durchdringende und
aufgehende Bauteile oberhalb der
Dachfläche mit  selbstklebenden, UV-
und temperaturbeständigen
Abdichtungsstreifen aus
Profilaluminium, in beide Richtungen
dehnbar, einseitig mit einer
vollflächigen Butyl-Klebeschicht
versehen, Oberseite einbrennlackiert,
an Wand- und Kaminanschlüssen
hochführen u. mit ausreichender
Überdeckung gem. aktueller Regeln
für Dachdeckungen des Deutschen
Dachdeckerhandwerkes an die
Betondachsteine anschließen, einschl.
Material..

Farbe : schwarz, rot, braun,
anthrazit.
 Die Auswahl ist
rechtzeitig (Lieferfristen) vor
 Beginn der Arbeiten mit
der örtlichen Bauleitung
 des AG abzustimmen.
Menge: 60,000 m

**02.08.0020 Aluminium-Abschlussprofil liefern und montieren**
Abschlussprofil aus Aluminium liefern
und an unverkleideten aufgehenden
Wänden  gem. Herstellervorschrift als
oberen Abschluss der Wand- und
Kaminanschlüsse montieren und
oberen Rand sorgfältig mit
systemkonformer Dichtungsmasse
abdichten.
Menge: 60,000 m

### Bereich 03 Wohnraumdachfenster

#### Abschnitt 03.01 Wohnraumdachfenster

**03.01.0010 Klapp-Schwing-Dachflächenfenster, 94 x 140 cm, Uw = 1,2**
Klapp-Schwing-Dachflächenfenster
aus kunststoffummanteltem
Kiefernholz, mit Lüftungsklappe und
Luftfilter, Einhandbedienung oben,
einschl. passendem Eindeckrahmen
aus einbrennlackiertem Aluminium mit
Eindeckschürze aus plissiertem
Aluminium, liefern und gemäß
aktueller Regeln für Dachdeckungen
des Deutschen
Dachdeckerhandwerkes und der
Verlegeanleitung des Herstellers
einbauen.

Größe:  94 x 140 cm
Funktion:
Klapp-Schwing-Fenster
Ausführung:  Holzkern mit

Polyurethanummantelung
Farbe Rahmen: weiß
Farbe Eindeckrahmen: grau
Dacheindeckung:
Betondachsteine

uw -Wert:  uw  = 1,2
W/(m²K)
Schalldämmwert: Rw = 32 dB
Gesamtenergiedurchlassgrad: g<= 0,6

Fabrikat:  Velux
Menge: 7,000 St

**03.01.0020 Zulage uw = 1,00 W/(m²K), Dachflächenfenster 94 x 140 cm**
Zulage zur wie vor beschriebenen
Pos. Dachflächenfenster 94 x 140 cm
für die Ausführung mit dem

Wärmedurchgangskoeffizient:
uw = 1,00 W/(m²K)
Schalldämmwert:
Rw = 37 dB
Menge: 7,000 St

**03.01.0030 Zulage Anschluss Dämmung, Dachflächenfenster 94 x 140 cm**
Zulage zur wie vor beschriebenen
Pos. Dachflächenfenster 94 x 140 cm
für den Anschluss an die
Dachdämmung mittels eines
systemkonformen Dämmrahmens aus
Polyethylen einschl. einer
Anschlussschürze aus Polypropylen
und einer integrierten seitlichen
Wasserableitrinne.

Wärmeleitfähigkeit: <= 0,04
W/(m K)
sd-Wert:  < 0,05 m
Menge: 7,000 St

**03.01.0040 Bauder PIR DRH-DF Dämmrahmen**
Bauder PIR DRH-DF Dämmrahmen

Universeller Dämmrahmen um Fenster jeder Größe in die
Aufsparrendämmung einzubinden
Menge: 7,000 St

### Bereich 04 Klempnerarbeiten

#### Abschnitt 04.01 Kehlen, Dachränder, Dachanschlüsse, etc.

**04.01.0010 Deckung der unterlegten Kehlen**
Kehlbleche aus legiertem
vorbewittertem Zink DIN EN 988 gem.
aktueller Regeln für Dachdeckungen
des Deutschen
Dachdeckerhandwerkes auf die
Unterkonstruktion mit Edelstahlhaften
und Edelstahlschrauben befestigen,
einschl. Material. Bei
Dachgaubenanschlüssen muss der
Kehlauslauf sicher bis auf die
Hauptdachfläche geführt werden.

Zuschnitt:  500 mm
Material-Dicke: 0,7 mm
Menge: 50,000 m

**04.01.0020 Kehlsattel ausbilden**
Kehlbleche der Vorposition zum
Kehlsattel ausbilden und fachgerecht
zusammenlöten.

Bauteil: Dachgauben mit Sattel-
oder Walmdach
Menge: 50,000 m

**04.01.0030 Übergang Kehle- Ortgang der Dachgaube-Hauptdach ausbilden**
Übergang Kehle- Ortgang der
Dachgaube-Hauptdach mit gem.
RAL-GZ 651 gütegesichertem
Saturnblei mit ausreichender
Überdeckung fachgerecht abdichten,
einschl. Material.

Bei Montage- und Demontagearbeiten
von Blei sind die Verhaltenshinweise
der Gütegemeinschaft Saturnblei e.V.
zu beachten.

Dicke:  1,25 mm
Menge: 22,000 St

#### Abschnitt 04.02 Dachrinnen, halbrund, walzblank

**04.02.0010 Hängedachrinne, walzblank, Nenngröße 333**
Hängedachrinne aus walzblankem
Titanzink, halbrund, mit
Wulstausklinkung, nach DIN EN 612
einschließlich der feuerverzinkten
Rinnenhalter liefern und gem.
aktueller Regeln für Metallarbeiten im
Dachdeckerhandwerk montieren.
Abstand und Abmessung sind nach
DIN EN 612 zu dimensionieren. Die
Rinnenhalter sind in die Traufbohle
oder Sparren einzulassen und mit
korrosionsgeschützten Schrauben
bzw. Rinnenhalternägeln zu
befestigen.

Nenngröße:  333 mm
Rinnendurchmesser: 153 mm
Metalldicke:  0,7 mm
Menge: 140,000 m

**04.02.0020 Bewegungsausgleicher, halbrund, walzblank**
Bewegungsausgleicher aus
walzblanktem Titanzink, halbrund, mit
zinkgrauem Bewegungsteil und
Wulstkappe, als Zulage zur Pos.
"Hängedachrinne" liefern und gem.
aktueller Regeln für Metallarbeiten im
Dachdeckerhandwerk in den
Dachrinnenstrang einlöten.

Nenngröße :  333 mm
Metalldicke:  0,8 mm
Menge: 4,000 St

**04.02.0030 Rinnenwinkel, halbrund, außen, walzblank**
Rinnenwinkel außen, aus einem
Stück, aus walzblankem Titanzink,
halbrund, als Zulage zur Pos.
"Hängedachrinne" liefern und gem.
aktueller Regeln für Metallarbeiten im
Dachdeckerhandwerk einlöten.

Nenngröße :  333 mm
Metalldicke:  0,7 mm
Winkel:  90° außen
Menge: 22,000 St

**04.02.0040 Rinnenboden, walzblank**
Rinnenboden aus walzblankem
Titanzink, halbrund, als Zulage zur
Pos. "Hängedachrinne" liefern und
gem. aktueller Regeln für
Metallarbeiten im
Dachdeckerhandwerk einlöten.

Nenngröße :  333 mm
Menge: 4,000 St

#### Abschnitt 04.03 Traufstreifen

**04.03.0010 Traufstreifen, walzblank, Nenngröße 250, verlegen**
Traufstreifen aus walzblankem
Titanzink, mit Wulst, ohne Falz, liefern
und gem. aktueller Regeln für
Metallarbeiten im
Dachdeckerhandwerk und mit der
erforderlichen Überlappung
fachgerecht montieren.

Nenngröße:  250 mm
Metalldicke:  0,7 mm
Menge: 140,000 m

#### Abschnitt 04.04 Fallrohre, walzblank

**04.04.0010 Regenfallrohre, walzblank, rund, DN 100**
Regenfallrohre, walzblank, rund,
hochfrequenzgeschweißt,
einschließlich Rohrschellen mit
nichtrostenden Gewindestangen und
Metalldübeln nach DIN EN 612 liefern
und gem. aktueller Regeln für
Metallarbeiten im
Dachdeckerhandwerk montieren. Die
einzelnen Rohrlängen sind 50 mm
ineinander zu stecken. Der maximale
Abstand der Rohrschellen darf 2,0 m
nicht überschreiten. Über den
Rohrschellen sind Rohrwulste oder
Nasen als Auflager auf das
Regenfallrohr zu löten.

Nenngröße:  100 mm
Metalldicke:  0,7 mm
Menge: 80,000 m

**04.04.0020 Fallrohrbefestigung bei WDVS; Zulage**
Zulage für die Befestigung der
Fallrohre bei einem bauseits
aufgebrachtem
Wärmedämmverbundsystem mit
speziellen thermisch getrennten
Rohrschellendübeln bestehend aus
einer Kunststoffdübelstange mit
Dichtscheibe und einem
nichtrostenden Metallstift, einschl.
Material.

Dämmstärke:
14 - 16 cm
Durchmesser Metallstift:
>= 10 mm
Menge: 80,000 m

**04.04.0030 Rinneneinhangstutzen, walzblank, 333/100**
Rinneneinhangstutzen aus
walzblankem Titanzink,
trichterförmiger Einlauf, passend zur
Rinne, liefern und gem. aktueller
Regeln für Metallarbeiten im
Dachdeckerhandwerk fachgerecht
einschl. Zuschnitt-, Bördelungs- und
Lötarbeiten montieren.

Form:  G
Nenngröße:  333 mm
Metalldicke:  0,7 mm
Durchmesser: DN 100
Menge: 9,000 St

**04.04.0040 Rohrbogen, walzblank, Nenngröße 100**
Rohrbogen mit Muffe aus
walzblankem Titanzink liefern und
gem. aktueller Regeln für
Metallarbeiten im
Dachdeckerhandwerk als Zulage zur
Pos. Regenfallrohre" montieren.

Nenngröße:  100 mm
Metalldicke:  0,7 mm
Winkel:  40° - 85 °
Menge: 18,000 St

#### Abschnitt 04.05 Standrohre

**04.05.0010 Regenstandrohr Stahl, DN 100, liefern und montieren; 1000 mm**
Regenstandrohr aus feuerverzinktem
Stahl nach DIN EN 10305-3 mit
zusätzlicher Innenbeschichtung,
Reinigungsöffnung,
Steckmuffenverbindung mit
Dichtelement, systemkonformer
Regenstandrohrkappe und
Rohrschellen liefern und gem.
aktueller Regeln für Metallarbeiten im
Dachdeckerhandwerk montieren.
Einschl. fachgerechtes Verfüllen und
Beiarbeiten des Erdreiches.

Zur fertigen Arbeit gehört die
Herstellung eines einwandfreien
Überganges von Ton, bzw. Kunststoff
auf das Stahl-Standrohr. Das
Stahl-Standrohr muss sicher bis in die
Muffe der Grundleitung  geführt
werden.

Länge:  1000 mm
Nennweite:  DN 100
Menge: 9,000 St

**04.05.0020 Sprungrohr Stahl, DN 100, e = 130 mm, liefern und montieren**
Sprungrohr aus feuerverzinktem
Stahl, als Zulage zur Pos.
"Regenstandrohr Stahl, DN 100,
liefern und montieren; 1000 mm".

Nennweite:  DN 100
Achsabstand: e = 130 mm
Menge: 9,000 St

**04.05.0030 Bogen 45° Stahl, DN 100, liefern und montieren**
Bogen 45° aus feuerverzinktem Stahl,
als Zulage zur Pos. "Regenstandrohr
Stahl, DN 100, liefern und montieren;
1000 mm".

Nennweite:  DN 100
Menge: 18,000 St

#### Abschnitt 04.06 Provisorische Dachentwässerung

**04.06.0010 Provisorische Dachentwässerung, Flexrohre**
Nach Demontage der Regenfallrohre
(s. Titel  Abbruch- und
Demontagearbeiten) Flexrohre DN
100  aus Kunststoff zur provisorischen
Dachentwässerung liefern und
montieren und bis zur Montage der
neuen Fallrohre (s. Titel Fallrohre)
vorhalten und nach  Beendigung der
Fassadenarbeiten wieder
demontieren. Der provisorische
Anschluss an die vorhandene
Kanalentwässerung ist
einzukalkulieren.

Eine ausreichende und sichere
Befestigung und deren Vorhaltung am
bauseitig gestellten Gerüst gehört zur
fertigen Leistung.

Die Abstimmung mit dem bauseits
beauftragten
Wärmedämmverbundsystem-Verarbe
ter erfolgt durch den AN.
Menge: 100,000 m

### Bereich 05 Stundenlohnarbeiten

#### Abschnitt 05.01 Text nicht vorhanden !

**05.01.0010 Stundenlohn Facharbeiter**
*** Bedarfsposition ohne GB
Für evtl. erforderliche Arbeiten, die nicht im
Leistungsverzeichnis erfaßt sind und gegen
Nachweis zur Ausführung kommen, werden
verrechnet für Facharbeiter
Menge: 1,000 Std

**05.01.0020 Stundenlohn Helfer**
*** Bedarfsposition ohne GB
Für evtl. erforderliche Arbeiten, die nicht im
Leistungsverzeichnis erfaßt sind und gegen
Nachweis zur Ausführung kommen, werden
verrechnet für Helfer
Menge: 1,000 Std
